# Herstellung der Widerlager mit Wegebau
Angebotsaufforderung (GAEB 90, DA83)
Vergabenummer: P-753-1
DV-Nummer: P-753-1
Währung: EUR
Auftraggeber: Ortsgemeinde Bruchmühlbach-Miesau

## Zusätzlicher Text
"Erneuerung einer Rad- und Fußwegbrücke über den Glan, OG
Bruchmühlbach-Miesau"

Allgemein: Die Ortsgemeinde Bruchmühlbach-Miesau erneuert die Rad- und
Fußwegbrücke über den Glan am überregionalen Radweg Radlrunde Pfälzer
Seentour sowie Pfälzer Moortour.

Die Erneuerung der Radwegbrücke erfolgt in 2 Losen.
Los 1 beinhaltet die Gründung mit Widerlager und dem Wegebau.
Los 2 beinhaltet den Brückenüberbau in Stahlbauweise verzinkt.

Da zurzeit keine Brücke vorhanden ist, ist die Baustelle 2-geteilt; ein
rechtes Baufeld und ein linkes Baufeld, getrennt durch das Gewässer
Glan.

Das rechte Baufeld ist NUR von der Ortsgemeinde Bruchmühlbach-Miesau, OT
Bruchmühlbach über die Bruchstraße anfahrbar.
Das linke Baufeld ist NUR von der Ortsgemeinde Bruchmühlbach-Miesau, OT
Miesau über die Hütschenhauser Straße anfahrbar.

Dieser Hinweis ist für die Kalkulation der Maßnahme Los 1 wichtig, da
alle Massen der einzelnen Leistungsverzeichnis-Positionen sich auf
Baufeld links UND auf Baufeld rechts beziehen / die Massen sind
zusammengefasst.
Um von Baufeld links nach Baufeld rechts zu gelangen ist eine Umfahrung
von
ca. 9 km erforderlich; siehe hierzu nachfolgendes Luftbild mit
Umfahrungsangaben!

Baubeschreibung für Los 1 Gründung / Widerlager / Wegebau:

Für die Leistungserbringung aus Los 1 mit Gründung, Widerlager und
Wegebau muß  der AN sich vor Ort kundig machen, da zum Erreichen des
rechten Baufeldes (vom OT Bruchmühlbach kommend) nach der Bruchstraße
eine Bahnbrückenunterquerung erfolgt. Hier ist seitens des AN zu prüfen,
mit welchen Baugeräten zur Ausführung der geforderten Bauleistung diese
unterquert werden kann, ohne Beschädigungen herbeizuführen.
Nach der Bahnbrückenunterquerung folgt die Brückenüberquerung der
Autobahn A6. Hier sind die entsprechenden Lasten zu beachten.
Das linke Baufeld ist über den OT Miesau, Hütschenhauser Straße (L 356)
über den Wirtschafts-/Radweg (ohne Brückenhindernisse) anfahrbahr.
Jeweils im rechten wie im linken Baufeld ist ein Brückenwiderlager mit
Radwegangleichung herzustellen.
Diese Faktoren sind maßgebend zur Preisbildung von Los 1.

An der Baustelle selbst, rechtes und linkes Baufeld vom Glan, besteht
keine Möglichkeit Strom oder Frischwasser zu beziehen. Auch Abwasser
kann keinem Leitungsnetz zugeführt werden.
Für Strombezug ist seitens des AN ein entsprechendes Stromaggregart zu
stellen, Frischwasser ist in ensprechenden Wassertanks anzuliefern, und
für Abwasser sind entsprechende Einrichtungen zu stellen. Dies sind
Leistungen, die in die Einheitspreise bzw. Baustelleneinrichtung
einzukalkulieren sind.

Die zu befahrenden Wirtschafts-/Rad-/Fußwege sind alle befestigt
(Asphalt) in Breiten zwischen 2,50 m und 3,00 m.
Der AN hat sich im Vorfeld kundig zu machen, in wieweit diese
Wegesbreiten für seine Baustellenfahrzeuge ausreichen. Sollten
Wegeverbreiterungen erforderlich werden sind diese mit z.B. Stahlplatten
oder anderen Verbreiterungsmöglichkeiten nach Wahl des AN herzustellen,
und nach Beendigung der Baumaßnahme wieder rückzubauen. Die
beanspruchten Flächen sind wieder in ihren Urzustand zu versetzen.
Der Aufwand hierzu ist in Titel 1.3 Zufahrt zur Baustelle in der
Position >Herstellen der Zufahrt zur Baustelle< als Pauschale zu
kalkulieren.

Im linken Baufeld wie im rechten Baufeld sind Leistungen für die
Herstellung von Brückenwiderlager und Radwegangleichungen zu erbringen.

Folgende Gewerke sind in Los 1 beinhaltet:
Abbruch-/Erdarbeiten
Gründung - Herstellen von Mikropfählen
Stahlbetonarbeiten - Herstellen von Brücken-Widerlager
Wegebauarbeiten - Herstellen von Radwegebauarbeiten

Leistungsbeschreibung:
Im Zuge der Abbruch-/Erdarbeiten sind im linken wie im rechten Baufeld
vorab die geschütteten Schotterhügel aufzunehmen und seitl. für den
späteren Wiedereinbau zu lagern. Danach erfolgt der Rückbau der
vorhandenen Brückenauflager aus Holz.
Die im Uferböschungsbereich und in der Gewässersohle liegenden
Wasserbausteine sind aufzunehmen und für den Wiedereinbau seitlich zu
lagern.
Danach erfolgt die Einengung des Gewässerbettes von ca. 6,50 m auf ca.
4,50 m mit einer Spund-/Verbauwand nach Wahl des AN zur Trockenlegung
des jeweiligen Baufeldes.
Seitenbereiche mähen, fräsen, Oberboden abtragen und zum Wiedereinbau
seitl. lagern.
Rückbau des Radwegeoberbaus (Asphalt mit Schottertragschicht).
Ausheben der Baugrube für die Brücken-Widerlager .
Einbau einer ca. 0,50 m starken Frostschutzschicht unter UK Widerlager.
Danach erfolgt die Herstellung der Mikropfähle.
Es werden je Widerlager 8 Mikropfähle (Druck) mit Bohrung  250 mm
senkrecht, Bohrlängen zwischen 3,55 m und 4,85 m mit z.B. GEWI
Stahltragglieder  50 mm, Länge zwischen 4,00 m und 5,30 m, und 2
Mikropfähle (Zug) mit Bohrung  250 mm mit 30° von der senkrechten nach
hinten abgewinkelt, Bohrlängen von 4,33 m und 5,37 m mit z.B. GEWI
Stahltragglieder  28 mm, Länge 4,80 m und 5,10 m, gesetzt.
Die Verankerungslänge im Widerlager sind 0,45 m. Für die Verankerung der
Druckpfähle werden Ankerplatten 150*150*20 mm mit Ankermutter, H=85 mm,
für die der Zugpfähle Ankerplatten bzw. 85*85*14 mm mit Ankermutter H=55
mm verwendet. Mittels Kontermutter H=50 mm bzw. 55 mm erfolgt die
Sicherung.
Der Ringraum / Bohrloch wird mittels Zementsuspension verpresst.
Nach Aushärtung der Ringraumverpressung ist eine Pfahlprüfung /
Probebelastung als Zug- oder Druckprüfung durchzuführen und von einem
Sachverständigen auszuwerten.

Für die Mikropfähle wurde im Vorfeld eine Statische Berechnung vom
Ing.-Büro Christmann + Sema mit Auftragsnummer 25594 aufgestellt. Die
statische Berechnung Mikropfähle liegt diesem Leistungsverzeichnis /
Ausschreibungsunterlagen bei, und ist maßgebend.

Nach den Mikropfählen erfolgt die Herstellung der Widerlager gem.
ZTV-ING (2026) und nach Vorgaben der Statischen Berechnung des
Ing.-Büros Christmann + Sema mit Auftragsnummer 25594, mit
Übersichtsplan (Planbezeichnung >Brückenwiderlager<, Plan-Nr. 1a) für
Schalung und Bewehrung.
Die statische Berechnung Brückenwiderlager mit Übersichtsplan und
Bewehrungsliste liegt diesem Leistungsverzeichnis /
Ausschreibungsunterlagen bei, und ist maßgebend.

Nach Fertigstellung der Brücken-Widerlager sind die erdberührten
Bauteile hiervon mit einer Vertikalabdichtung zu versehen.
Danach erfolgt die Auffüllung der Baugrube zum Radweg hin, sowie die
Auffüllung und Angleichung der Uferböschung (Neigung 1:2) mit
Reptilienpassage.
Zur Sicherung der Uferböschung und Reptilienpassage gegen Auskolkungen
wird ein Deckwerk aus Wasserbausteinen LMB 10/60 sowie den seitlich
gelagerten Wasserbausteinen als Schüttung in einer Stärke von ca. 0,60 m
eingebracht. Zum Schutz des anstehenden Erdreichs der Uferböschung wird
ein Geotextil-Schutzvlies als Trennlage des Uferdeckwerks unter den
Wasserbausteinen aufgelegt und befestigt.

Nach Fertigstellung der Uferböschung mit Reptilienpassage wird die
Spund-/Verbauwand rückgebaut.

Im Anschluß erfolgt der Aufbau des Teilstückes Radweg mit 25 cm
Frostschutzmaterial 0/45, 15 cm Schottertragschicht 0/32 und 10 cm
Asphalt-Tragdeckschicht AC 16 bis zum Widerlager hin. Rechts und links
des Asphaltradwegs wird eine ca. 0,30 m breite Bankette mit seitl.
gelagerten Natursteinmaterial hergestellt. Der Einbau der
Asphalt-Tragdeckschicht hat maschinell zu erfolgen.
Danach wird der seitlich gelagerte Oberboden in den Randbereichen in
entsprechender Stärke angedeckt und mit einer Wiesenmischung angesät.

Nach Abschluß der Arbeiten ist die Baustelle zu räumen und zu säubern.

Die v.g.Leistungsbeschreibung bezieht sich auf das linke Baufeld wie
auch auf das rechte Baufeld. Dies ist bei der Kalkulation zu
berücksichtigen.

Den Ausschreibungsunterlagen liegt der Geotechnische Bericht
(Baugrunduntersuchung), aufgestellt von ICP Ingenieure, Rodenbach,
Projekt-Nr.: B25029 bei.

Bauzeiten (vor Ort) Los 1 + Los 2:
Los 1:
Brückenwiderlager mit Radwegangleichung, einschl. aller Nebenleistungen,
linkes Baufeld -  19 AT
Brückenwiderlager mit Radwegangleichung, einschl. aller Nebenleistungen,
rechtes Baufeld -  19 AT
Bauzeit Los 1:  38 AT

Los 2 (Bauzeit vor Ort, ohne Herstellungszeit des Brückenüberbaus):
Brückenüberbau einheben, Kurzgeländer liefern, komplett montieren,
einschl. aller Nebenleistungen -  2 AT
Bauzeit (vor Ort) Los 2:  2 AT

## Zusätzlicher Text
Weitere Besondere Vertragsbedingungen

10.1 Vorschriften
Die beschriebenen Leistungen sind unter der Voraussetzung zu
kalkulieren, dass alle Arbeiten vorschriftsmäßig, sorgfältig,
handwerklich fachgerecht und mit Fachpersonal ausgeführt werden.
Der Auftragnehmer hat Sorge zu tragen, dass die anerkannten Regeln der
Technik, der Stand der Technik, die einschlägigen Normen (DIN, EN), die
Zusätzlichen Technischen Vertragsbedingungen (ZTV) des FGSV, die
Straßenverkehrsordnung, die gültigen Rechtsvorschriften, die
Unfallverhütungsvorschriften und die allgemein anerkannten
sicherheitstechnischen und arbeitsmedizinischen Regeln beachtet und
angewandt werden.

Insbesondere wird auf die rechtlichen und sicherheitstechnischen
Vorgaben der BG Bau, Blatt C 480 Arbeiten am Wasser sowie Blatt B 181
Bagger hingewiesen.
Ferner wird auf die DGUV Regel 114-014 Wasserbauliche und
wasserwirtschaftliche Arbeiten hingewiesen.
Bzgl. des Umweltschutzes wird darauf verwiesen, daß bei Arbeiten an
Gewässern nur Geräte mit biologisch abbaubaren Hydraulikölen (Bio-Ölen)
eingesetzt werden dürfen. Direkt auf der Baustelle muß ein Notfall-Set
für Ölunfälle (Ölvlies, schwimmfähige Ölsperren) immer vorgehalten
werden.

10.2 Baustellenbesetzung
Die Baustelle ist entsprechend mit genügend Mensch und Maschine zu
besetzen, um die Arbeiten von Beginn an zügig auszuführen und um die
vorgegebenen Baufristen einzuhalten.
Entsprechend ist dies bei der Kalkulation zu berücksichtigen.

10.3 Anliegerverkehr
Der Anliegerverkehr bis auf die jeweiligen Grundstücke ist soweit wie
möglich, in Abhängigkeit des Baufortschrittes zu
gewähren.
Den Anliegern ist eine unzumutbare Beeinträchtigung zu ersparen und es
sind möglichst bald wieder normale Verkehrsverhältnisse herzustellen.
Insbesondere ist im Bereich der Zufahrtsstraßen (Wohnstraßen) Rücksicht
auf die Belange der Anlieger zu nehmen und den Wünschen der durch die
Baumaßnahme Betroffenen weitgehend Rechnung zu tragen. Die Zufahrten zur
Baustelle erfolgt über befestigte Ortsstraßen Wirtschafts- und Radwege.

10.4 Ortsbesichtigung
Dem Bieter wird empfohlen sich vor Abgabe eines Angebotes über die
örtlichen Gegebenheitenenden (Zufahrtsmöglichkeiten für Transporte,
Lagerflächen, Trassenbreite, etc.) zu informieren.

10.5 Zufahrt Rettungs- und Bergungsfahrzeuge
Die Zufahrt für Rettungs-, Not- und Bergungsfahrzeuge muss zu jeder Zeit
gewährleistet sein.

10.6 Änderung Bauablauf
Der Auftraggeber behält sich vor, jederzeit den Bauablauf zu
beeinflussen, wenn öffentliche Interessen es erfordern.

10.7 Bodenaustausch
Aufgrund schlechter Bodenverhältnisse (bindige Böden bzw. bindige
Bodenanteile) ist ein freigelegtes Erdplanum sofort vor
Witterungseinflüssen zu schützen. Bei Nichtbeachtung der  Vorgehensweise
geht hieraus resultierender Bodenaustausch oder erforderliche
Bodenverbessserungsmaßnahmen zu Lasten des Auftragnehmers.

10.8 Baufelder, Bauabschnitte, Bauablauf
Aufgrund der Trennung des Baufeldes durch das Gewässer Glan ist die
Baumaßnahme in ein linkes und ein rechtes Baufeld geteilt. Um vom linken
Baufeld in das rechte Baufeld zu kommen ist eine Umfahrung von ca. 9 km
erforderlich (siehe Umfahrungsplan in Baubeschreibung).
In jedem Baufeld ist der fast gleiche Bauablauf wie in der
Baubeschreibung dargestellt.
Eine Aufteilung in Bauabschnitte erfolgt nicht.

10.9 Verkehrsicherung
Die Verkehrsicherung innerhalb der Baustelle ist in Eigenverantwortung
des Auftragnehmers auszuführen. Der Aufwand ist in die entsprechenden
LV-Positionen einzurechnen und wird nicht gesondert vergütet.
Die Verkehrssicherung außerhalb der Baustelle wird über eigenständige
LV-Positionen abgerechnet.

10.10 Reinigung Baustellenbereich und Zufahrtsstraßen
Die Zufahrtsstraßen, einschl. der Straßen- im Baustellenbereich, sowie
die Zufahrten zum Zwischenlager sind von Verschmutzungen freizuhalten,
ggf. sind diese vom Auftragnehmer verursachten Verschmutzungen vom
Auftragnehmer mit geeigneten Mitteln (z.B. Kehrmaschine usw.) täglich zu
beseitigen. Die Kosten hierfür sind in die entsprechenden Einheitspreise
einzukalkulieren und werden nicht gesondert vergütet.

10.11 Kampfmittelverdachtsfläche
Die Untersuchung von Luftbildaufnahmen durch den
Sachverständigen hat zu der Erkenntnis geführt, dass kein konkreter
Verdacht auf Kampfmitteln besteht. Trotzdem sind die Arbeiten unter
Vorsicht auszuführen.

10.12 Bauzeitenplan
Unmittelbar nach Auftragserteilung ist durch den Arbeitnehmer (AN) ein
Bauzeitenplan aufzustellen und dem AG unverzüglich vorzulegen.
Der Bauzeitenplan ist umgehend bei Feststellung von Bauverzug vom AN
anzupassen, und dem AG vorzulegen.
Der Aufwand für Bauzeitenplan und Fortschreibung ist in die
Einheitspreise des Gesamtleistungsverzeichnisses einzukalkulieren.

10.13 Abnahme
Die Benutzung von fertiggestellten oder teilweise fertiggestellten
Maßnahmen stellt keine stillschweigende oder fiktive Abnahme dar.
Es bedarf einer förmlichen Abnahme durch den Auftraggeber.

10.14 Sicherung der Arbeitsstelle
In die Einheitspreise ist die Sicherung der Arbeitstelle zum Schutz von
Beschäftigen und sonstigen Personen (Arbeitsstättenverordnung)
einzukalkulieren. Eine weitere Vergütung erfolgt nicht.

10.15 Urkalkulation
Unmittelbar nach Auftragserteilung ist dem Auftraggeber vom
Auftragnehmer die Urkalkulation im verschlossenen Umschlag zu übergeben.

"Ende der Weiteren Besonderen Vertragsbedingungen"

## Herstellung der Widerlager mit Wegebau
Datum: 07.10.26

### Bereich 1 Gründung / Widerlager / Wegebau

#### Abschnitt 1.1 Dokumentation

**1.1.10 Lichtbilder herstellen und liefern (Fotodukumentation)**
Lichtbilder herstellen und liefern (Fotodokumentation)
Lichtbilder über den wesentlichen Bauablauf der beiden
Bauwerke Brückenwiderlager mit Radwegangleichung in
digitalisierter Form (Auflösung mindestens 1024 mal 768
Pixel) mit Digitalkamera herstellen und auf mit dem AG
abgestimmten Datenträger liefern.
Menge: 1,000 psch

#### Abschnitt 1.2 Baustelleneinrichtung

**1.2.10 Baustelle einrichten**
Baustelle einrichten
Geräte, Werkzeuge und sonstige Betriebsmittel, die zur
vertragsgemäßen Ausführung der Bauleistungen
erforderlich sind, auf die Baustelle bringen,
bereitstellen und - soweit der Geräteeinsatz nicht
gesondert vergütet wird - betriebsfertig aufstellen
einschl. der dafür notwendigen Arbeiten. Die
erforderlichen festen Anlagen herstellen. Baubüros,
Unterkünfte, Werkstätten, Lagerschuppen und dgl.,
soweit erforderlich, antransportieren, aufbauen und
einrichten.
Vorhalten eines Notfall-Set für Ölunfälle (Ölvlies,
schwimmfähige Ölsperren).
Der Anschluß für Strom-, Wasser- sowie Entsorgungseinrichtungen und dgl. für die Baustelle besteht nicht.
Hierfür hat der AN entsprechend selbst zu sorgen, wie
z.B. Frischwassertank, Stromaggregat,
Entsorgungseinrichtungen, usw.
Bei Bedarf Lagerplätze, sonstige Platzbefestigungen und
Wege im Baustellenbereich anlegen. Oberbodenarbeiten
einschl. Beseitigen von Aufwuchs für die
Baustelleneinrichtung, soweit erforderlich, ausführen.
Flächen beschaffen, sofern die vom AG zur Verfügung
gestellten nicht ausreichen. Kosten für Vorhalten,
Unterhalten und Betreiben der Geräte, Anlagen und
einrichtungen einschl. Mieten, Pacht, Gebühren und dgl.
werden nicht mit dieser Pauschale, sondern mit den
Einheitspreisen der betreffenden Teilleistungen
vergütet. Soweit nicht für bestimmte Leistungen für das
Einrichten der Baustelle gesonderte Positionen im
Leistungsverzeichnis enthalten sind, gilt die Pauschale
für Los 1 Gründung / Widerlager / Wegebau
Menge: 1,000 psch

**1.2.20 Baustelle räumen**
Baustelle räumen
Baustelle nach Fertigstellung von allen Geräten,
Anlagen, Einrichtungen und dgl. räumen. Benutzte
Flächen und Wege entsprechend dem ursprünglichen
Zustand herrichten. Soweit nicht für bestimmte
Leistungen für das Räumen der Baustelle gesonderte
Positionen im Leistungsverzeichnis enthalten sind, gilt
die Pauschale für Los 1 Gründung / Widerlager /
Wegebau.
Menge: 1,000 psch

**1.2.30 Verkehrssicherung - Absperrschranken**
Verkehrssicherung - Absperrschranken
Liefern, aufstellen, vorhalten und rückbauen von
Absperrschranken / Schrankengitter mit Fußplatte.
Schraffierung rot/weiß
Maß: 2,10/ 1,00 m
mit 5 roten Sperrlichtern
Vorhalten über gesamte Bauzeit von Los 1
Menge: 4,000 St

**1.2.40 Verkehrssicherung - VZ 250**
Verkehrssicherung - VZ 250
Liefern, aufstellen, vorhalten und rückbauen von
Verkehrszeichen 250 >Verbot für Fahrzeuge aller Art<
mit Montagestange und Fußplatte.
Vorhalten über gesamte Bauzeit von Los 1
Menge: 2,000 St

**1.2.50 Verkehrssicherung - zusätzliche Vorhaltung**
Verkehrssicherung - zusätzliche Vorhaltung
Zusätzliche Vorhaltung der gesamten Verkehrssicherung
nach Ende der Bauzeit von Los 1, bis zum Bauende von
Los 2
Abrechnung in Monaten.
Menge: 3,000 Mon

#### Abschnitt 1.3 Zufahrt zur Baustelle

**1.3.10 Herstellen der Zufahrt zur Baustelle**
Herstellen der Zufahrt zur Baustelle
Die Zufahrt und der Transportweg zum Montageort erfolgt
teils über öffentliche Straßen aber auch über
befestigte (Asphalt) Wirtschafts-Radwege.
Der Bieter hat sich vor Ort über den Zustand des
Transportweges hinsichtlich Tragfähigkeit, Kurvenradien
usw. zu informieren.
Sämtliche bauliche Maßnahmen, die erforderlich sind um
mit den erforderlichen Baugeräten / Baumaschinen /
Materialien an die Baustelle zu kommen sind in diese
Position einzurechnen.
Die baulichen Maßnahmen zur Herstellung des
Transportweges  sind nach Abschluss der Montagearbeiten
und Inbetriebnahme der Brücke rückzubauen.
Menge: 1,000 psch

#### Abschnitt 1.4 Rückbau / Erdarbeiten

**1.4.10 Verkehrsschild rückbauen, entsorgen**
Verkehrsschild rückbauen, entsorgen
Verkehrsschild, rund, auf Rundpfosten  50 mm, verzinkt,

Höhe ca. 3,00 m,
einschl. 1 Beton-Punktfundament
aufnehmen, in Eigentum des AN übernehmen und entsorgen.
Menge: 1,000 St

**1.4.20 Ufergewächs Strauch aufnehmen, entsorgen**
Ufergewächs Strauch aufnehmen, entsorgen
Ufergewächs "Weide", Strauchbildung, einschl.
Wurzelwerk aufnehmen, in Eigentum des AN übernehmen und
entsorgen.
 Krone Weidestrauch bis 5 m.
Menge: 4,000 St

**1.4.30 Auflager Holz aufnehmen, entsorgen**
Auflager Holz aufnehmen, entsorgen
Vorhandene Holzauflager, Rechteckpfosten und
Querträger, B/H = ca. 22 cm/6 cm in unterschiedlichen
Längen
Länge Querholz / Auflagerbohle = ca. 5,10 m
Länge Stützholz (sichtbar) = ca. 1,00 m
aufnehmen. Stützholz ziehen oder im Zuge der
Erdarbeiten für Neuauflager mit ausbauen.
Abgerechnet werden die lfdm. Holzrückbau.
Holz aufnehmen, in Eigentum des AN übernehmen und
entsorgen.
Menge: 23,000 m

**1.4.40 Betonfundamente Auflager abbrechen**
*** Bedarfsposition mit GB
Betonfundamente Auflager abbrechen
Evtl. Fundamente der Auflagerholzstützen aus Beton im
Zuge der Erdarbeiten für die Neuauflager rückbauen.
Menge: 1,000 m3

**1.4.50 Wasserbausteine aufnehmen, zum Wiedereinbau lagern**
Wasserbausteine aufnehmen, seitl. lagern
Vorhandene Wasserbausteine, unterschiedlicher Größe von
Kantenlänge 10 cm bis 40 cm im Ufer- und
Flussbettbereich mit Sieblöffel aufnehmen, von Sand
befreien und außerhalb des Baustellenbereichs zum
Wiedereinbau in Miete zwischenlagern.
Aufmaß erfolgt an erstellter Miete.
Menge: 3,000 m3

**1.4.60 Spund-/Verbauwand mit Stahlspundbohlen, dicht gegen Wasser herstellen, vorhalten, rückbauen**
Spund-/Verbauwand mit Stahlspundbohle dicht gegen
Wasser herstellen, vorhalten, rückbauen.
Spundwand zur vorübergehenden Trockenlegung des
seitlichen Arbeitsbereiches (Bereich Auflager,
Böschung, Reptilienpassage) nach Wahl des AN im
Flussbett des Fluss Glan mit Stahlspundbohlen dicht
gegen Wasser herstellen, vorhalten und nach
Fertigstellung der Arbeiten in den Seitenbereichen vor
Auflage des Brückenüberbaus wieder rückbauen und von
der Baustelle entfernen.
Spund-/Verbauwand hat keine statische Funktion bzgl.
Baugrube. Sie dient nur der Ableitung/Lenkung des
Flusswassers zur Trockenlegung des Seitenbereiches
während den Bauarbeiten.
Ursprungsbreite des Fluss Glan im Baustellenbereich:
ca. 6,40 m
Einengung der Flussbreite des Fluss Glan im
Baustellenbereich mit Spund-/Verbauwand: von 6,40 m auf
4,50 m.
Ansatz der Spund-/Verbauwand im Böschungsbereich,
abwinkelnd in Richtung Flussbereich, parallel des
Uferbereiches weiterführend und am Ende abwinkelnd
wieder zur Böschung hin.
Gesamteinbringtiefe bis ca. 2 m unter Flussbett.
Ausragende Spundbohlen über Wasserspiegel min. 1,50 m
Spund-/Verbauwandlänge je Uferseite ca. 8 m,
Gesamteinbringtiefe bis ca. 2 m unter Flussbett.
Gerätestandort auf Landseite.
Homogenbereich und Bodengruppen siehe beiliegender
Geotechnischer Bericht Nr. B25029 vom 21.08.2025,
ausgestellt von ICP Ingenieure.
Menge: 1,000 psch
Zuordnung: 312 006

**1.4.70 Naturhartsteinmaterial 0/32 aufnehmen, seitl. lagern**
Naturhartsteinmaterial 0/32 aufnehmen, seitl. lagern
Geschüttetes Naturhartsteinmaterial 0/32 aufnehmen und
außerhalb des Baustellenbereiches zum Wiedereinbau
zwischenlagern.
Handschachtung ist einzukalkulieren.
Menge: 6,000 m3

**1.4.80 Schwarzdecke trennen**
Asphaltbefestigung trennen.
In Radweg.
Aufbruchgut in Eigentum des AN übernehmen und von der
Baustelle entfernen.
Deckschicht und Unterlage geradlinig
schneiden. Unterschiedliche Schnittlängen.
Dicke der Schwarzdeckenbefestigung bis 15 cm.
Das zusätzliche Nachschneiden der Asphaltränder ist mit
zu berücksichtigen und einzukalkulieren.
Die angegebene Schnittlänge bezieht sich auf einmaliges
schneiden.
Menge: 6,000 m

**1.4.90 Schwarzdecke aufnehmen**
Schwarzdecke aufnehmen
im Radwegbereich, einschl. lösen.
Dicke der Asphaltbefestigung  bis 15 cm.
PAK: 2,3 mg/kg TS
Benzo(a)pyren: 0,34 mg/kg TS
kein gefährlicher Abfall.
AVV 170302, Verwertungsklass A
Handschachtung ist einzukalkulieren.
Material in Eigentum des AN übernehmen und von der
Baustelle entfernen.
Die Abrechnung erfolgt nach reiner Asphaltfläche vor
Ort.
Menge: 150,000 m2

**1.4.100 Durchmischten Oberboden mit Bewuchs abtragen, seitl. lagern**
Durchmischten Oberboden mit Bewuchs abtragen, seitl.
lagern
Mit Natursteinschotter durchmischte Oberboden mit
Bewuchs (Wiese) in Stärke ca. 0,10 m abtragen, laden,
seitlich außerhalb des Baufeldes lagern.
Menge: 20,000 m2

**1.4.110 Fläche mähen Schnittgut bleibt liegen Wiese Wuchs-H bis 25cm**
Bewachsene Fläche vor dem Abtragen mähen, Schnittgut
bleibt liegen, Bewuchs Wiese, Wuchshöhe bis 25 cm.
Menge: 240,000 m2
Zuordnung: 003

**1.4.120 Fläche fräsen T 15cm Wiese**
Bewachsene Fläche vor dem Abtragen fräsen, Frästiefe 15
cm, Bewuchs Wiese. Fläche wurde im Vorfeld gemäht..
Menge: 240,000 m2
Zuordnung: 003

**1.4.130 Oberboden mit gefräster Vegetationsschicht aufnehmen, im Baufeld in Mieten lagern**
Oberboden mit gefräster Vegetationsschicht (Wiese)
aufnehmen, außerhalb des Baufeldes in Mieten
zwischenlagern.
Die Mieten sind mit schwarzer Folie
(Lichtundurchlässig) abzudecken.
Handschachtung ist einzukalkulieren.
Abtragsstärke 0,25 bis 0,30 m.
Menge: 240,000 m2

**1.4.140 Boden lösen in Brückenwiderlagergrube und Radwegebau, aufnehmen, entsorgen**
Boden lösen in Brückenwiderlagergrube und Radwegebau,
Bodenaushub herstellen, aufnehmen, entsorgen
Bodenaushub zur Herstellung der Brückenwiderlager und
des Radwegebaus herstellen, laden und abfahren.
[Bodenklasse DIN 18300 (alt) 3-5]
Boden, Homogenbereich mit 1 Bodengruppe,
GW, GU, SU (Kies, Kies-Schluff, Sand-Schluff),
EBV (2021) Einstufung:  0*
AVV 170504
Aushubtiefe bis -2,50 m.
Im Bereich der Gruben für Fundamente sind die Wandungen
senkrecht abzustechen.
Aushubmaterial geht in Eigentum des AN über und ist von
der Baustelle zu entfernen.
Handschachtung ist einzukalkulieren.
Kosten zur Entsorgung des Aushubmaterials (einschl.
Analyse, usw.) sind einzukalkulieren.
Weitere erforderliche Info's zum Baugrund siehe
beiliegender Geotechnischer Bericht Nr. B25029 vom
21.08.2025, ausgestellt von ICP Ingenieure.
Menge: 200,000 m3

**1.4.150 Durchmischter Oberboden seitl.gelagert aufnehmen andecken**
Durchmischter Oberboden, seitl. gelagert aufnehmen,
andecken.
Durchmischter Oberboden aufnehmen und im Seitenbereich
hinter der Bankette flächig einbauen. Einbaustärke 10
cm.
Menge: 20,000 m2

**1.4.160 Oberboden, seitl. gelagert, aufnehmen, andecken**
Oberboden, seitl. gelagert, aufnehmen, andecken.
Außerhalb des Baufeldes in Mieten zwischengelagerter
Oberboden aufnehmen und im Baufeld in den
Seitenbereichen wieder andecken. Einbaustärke bis 0,25
m.
Oberfläche ebnen, abrechen, Wurzeln und Steine > 2 cm
zur Einsaat ablesen.
Handschachtung ist einzukalkulieren.
Menge: 240,000 m2

**1.4.170 Bodenaustauschmaterial liefern, einbauen, verdichten**
Bodenaustauschmaterial liefern, einbauen, verdichten
Baustoff liefern und nach Fertigstellung der
Brückenauflager rundum einbauen, vor dem
Brückenauflager als Berme, hinter dem Brückenauflager
bis ca. 0,50 m u. OK Asphalt, und im Radwegebereich
seitl. der Asphaltkante den entsandenen Hohlraum bis
ca. -0,20 m u. OK Asphalt auffüllen. Lagenweise
Bodenaustauschmaterial einbauen und ordnungsgemäß
verdichten.
Baustoff = verdichtungsfähiger grobkörniger Boden.
Handschachtung ist einzukalkulieren.
Menge: 90,000 m3

**1.4.180 Saatgut liefern**
Saatgut liefern, Gebietseigenes Rasensaatgut,
Produktionsräume/Herkunftsregion nach ErMiV
(Erhaltungsmischungsverordnung) UG 9 - Oberrheingraben
mit Saarpfälzer Bergland nach RegioZert
30 % Kräuter, 70 % Gräser,
Typ Feuchtwiese / Ufermischung.
Saatgut ausbringen (3-5 g/m²) und mit geeignetem Gerät
einarbeiten und andrücken. Fläche wässern.
Menge: 220,000 m2
Zuordnung: 579 003

#### Abschnitt 1.5 Mikropfähle

*Hinweis*
Der Leistungsumfang umfasst das Herstellen von
Mikropfählen nach DIN EN 14199 zur Gründung für das
Bauvorhaben Brückenwiderlager.
Die Arbeiten beinhalten das Einrichten der Bohrgeräte,
das Herstellen der Bohrungen, das Einbauen des
Tragglieds sowie das vollständige Verpressen des
Ringraums mit Zementsuspension. Alle Arbeiten sind nach
den vorliegenden statischen Berechnungen des Ing.-Büro
Christmann + Sema
Projekt-Nr. 25594, zu erfolgen.
Die Statische Berechnung sowie die Anordnung der
Mikropfähle liegt dieser Ausschreibung bei.
Weiterhin maßgebend ist das Baugrundgutachten
Geotechnischer Bericht  von ICP Ingenieure, Projekt
Nr.: B25029, Datum: 21.08.2025.
Die Vorgaben der statischen Berechnung wie des
Geotechnischen Berichts sind maßgebend und entsprechend
anzuwenden.

**1.5.10 Baustelleneinrichtung Spezialtiefbau - Mikropfähle**
Baustelleneinrichtung Spezialtiefbau - Mikropfähle
Einrichten der Baustelle für die Ausführung von
Spezialtiefbauarbeiten (Mikropfähle). Vorhalten aller
erforderlichen Bohrgeräte, Injektionsanlagen,
Aggregate, Mischer und Silos sowie des
Bedienungspersonals. Das Einmessen der
Pfahlansatzpunkte nach Vorgabe des AG ist
einzukalkulieren. Abtransport und Räumung der Geräte
nach Abschluss der Arbeiten.
Menge: 1,000 psch

**1.5.20 Mikropfahlbohrung senkrecht herstellen**
Mikropfahlbohrung herstellen
Herstellung einer Bohrung für Mikropfähle nach DIN EN
14199 als Gründungs-/Druck-/Zugpfahl.
Bohrlänge ab UK Fundament: i.M. 4,21 m
(8 Pfähle je Widerlager Länge zw. 3,55 m und 4,85 m)
Bohrdurchmesser: 250 mm
Bohrverfahren: z. B. Selbstbohrverfahren, bzw. nach
Wahl des AN in Verbindung des Baugrundgutachtens
Bohrrichtung: senkrecht
Baugrund: Homogenbereich gemäß beigefügtem
Baugrundgutachten, Bodengruppe GW, GU, SU (Kies,
Kies-Schluff, Sand-Schluff), EBV (2021) Einstufung: 0*
AVV 170504..
Das anfallende Bohrgut und die Bohrsuspension sind
seitlich am Bohrloch zu lagern bzw. zu fassen.
Menge: 68,000 m

**1.5.30 Mikropfahlbohrung geneigt 30° herstellen**
Mikropfahlbohrung herstellen
Herstellung einer Bohrung für Mikropfähle nach DIN EN
14199 als Gründungs-/Druck-/Zugpfahl.
Bohrlänge ab UK Fundament: i.M. 4,85 m
(2 Pfähle je Widerlager Länge zw. 4,33 m und 5,37 m)
Bohrdurchmesser: 250 mm
Bohrverfahren: z. B. Selbstbohrverfahren, bzw. nach
Wahl des AN in Verbindung des Baugrundgutachtens
Bohrrichtung: 30° zur Senkrechtachse geneigt
Baugrund: Homogenbereich gemäß beigefügtem
Baugrundgutachten, Bodengruppe GW, GU, SU (Kies,
Kies-Schluff, Sand-Schluff), EBV (2021) Einstufung: 0*
AVV 170504..
Das anfallende Bohrgut und die Bohrsuspension sind
seitlich am Bohrloch zu lagern bzw. zu fassen.
Menge: 20,000 m

**1.5.40 Stahtragglied (Druck) liefern und einbauen**
Stahtragglied (Druck) liefern und einbauen
Liefern und fachgerechtes Einbringen des
Stahltraggliedes für Mikropfähle in das Bohrloch.
System: z. B. GEWI-Stabstahl Ø 50 mm, Werkstoff B500B /
Zulassung: Das System muss über eine allgemeine
bauaufsichtliche Zulassung des DIBt verfügen.
Korrosionsschutz: Permanent mit doppeltem
Korrosionsschutz (RI-Rohr) nach DIN EN 14199.
Lieferlänge: i.M. 4,66 m
(8 Stahltragglieder je Widerlager Länge zw. 4,00 m und
5,30 m)
Inklusive der erforderlichen Abstandshalter,
Muffenverbindungen und Zentriervorrichtungen.
Menge: 75,000 m

**1.5.50 Stahtragglied (Zug) liefern und einbauen**
Stahtragglied (Zug) liefern und einbauen
Liefern und fachgerechtes Einbringen des
Stahltraggliedes für Mikropfähle in das Bohrloch mit
Bohrrichtung 30° zur Senkrechtachse geneigt.
System: z. B. GEWI-Stabstahl Ø 28 mm, Werkstoff B500B /
Zulassung: Das System muss über eine allgemeine
bauaufsichtliche Zulassung des DIBt verfügen.
Korrosionsschutz: Permanent mit doppeltem
Korrosionsschutz (RI-Rohr) nach DIN EN 14199.
Lieferlänge: i.M. 4,95 m
(2 Stahltragglieder je Widerlager Länge zw. 4,80 m und
5,10 m)
Inklusive der erforderlichen Abstandshalter,
Muffenverbindungen und Zentriervorrichtungen.
Menge: 20,000 m

**1.5.60 Verpresskörper herstellen / Verpressen / Verfüllen**
Verpresskörper herstellen / Verpressen / Verfüllen
Verpressen des Ringraums/Bohrlochs (250 mm) im
Kontraktorverfahren von unten nach oben mit
Zementsuspension (Zementmörtel).
Baustoff: Zementsuspension, W/Z-Wert 0,35 - 0,50,
Festigkeitsklasse mind. M 2,5 / C30/37.
Ausführung: Das Verpressen erfolgt unter Druck zur
Gewährleistung des geforderten
Verpresskörperdurchmessers und der Mantelreibung im
tragfähigen Horizont.
Menge: 20,000 St

**1.5.70 Pfahlkopf (Druck) herstellen**
Pfahlkopf (Druck) herstellen
Herstellung des lastübertragenden Pfahlkopfes für den
Anschluss an das Fundament / Widerlager.
Ausführung: Liefern und Aufschrauben einer Ankermutter,
Kalottenmutter inklusive einer Lastverteilungsplatte
aus Stahl Abmessung 150x150x20 mm.
Höhe Kontermutter; 50 mm
Einbau: Über Wasser
Menge: 16,000 St

**1.5.80 Pfahlkopf (Zug) herstellen**
Pfahlkopf (Zug) herstellen
Herstellung des lastübertragenden Pfahlkopfes für den
Anschluss an das Fundament / Widerlager.
Ausführung: Liefern und Aufschrauben einer Ankermutter,
Kalottenmutter inklusive einer Lastverteilungsplatte
aus Stahl Abmessung 85x85x14 mm
Höhe Ankermutter: 55 mm.
Einbau: Über Wasser
Menge: 4,000 St

**1.5.90 Dokumentation und Prüfung**
Dokumentation und Prüfung
Erstellen und Übergeben der vollständigen
Bestandsdokumentation nach DIN EN 14199. Beinhaltet die
Herstellungsprotokolle für jeden einzelnen Pfahl
(Bohrtiefe, Geologie, Zementverbrauch, Einpressdruck,
Lotrechtheit).
Menge: 1,000 psch

**1.5.100 Pfahlprüfung Eignungs-/Prüfbelastung**
*** Bedarfsposition mit GB
Pfahlprüfung Eignungs-/Prüfbelastung
Durchführung einer Probebelastung (Zug- oder
Druckprüfung) an einem Bauwerkspfahl nach DIN EN 14199
und EA-Pfähle zur Verifizierung der rechnerischen
Tragfähigkeit. Inklusive Bereitstellung der Prüfgeräte,
Messsensorik und Auswertung durch einen
Sachverständigen.
Menge: 2,000 St

**1.5.110 Entsorgung des Bohrguts**
Entsorgung des Bohrguts
Laden, Abtransportieren und fachgerechtes Entsorgen des
anfallenden Bohrguts und der überschüssigen
Zementsuspension.
Menge: 1,000 psch

#### Abschnitt 1.6 Beton-Widerlager

**1.6.10 FSS unter Brückenwiderlager 0/32**
Frostschutzschicht ZTV SoB-StB, Einbau unter
Brückenwiderlager, Verdichtungsgrad mind. DPr 1,03,
Verformungsmodul EV2 auf der Oberfläche mind. 60 MPa,
aus Baustoffgemisch für Frostschutzschicht, ohne
RC-Baustoffe und industriell hergestellte
Gesteinskörnungen, Körnung 0/32,
Feinanteil Kategorie UF 3, im eingebauten Zustand max.
5 % Feinanteile. Einbaustärke 0,50 m, abgerechnet wird
nach Auftragprofilen.
Menge: 15,000 m3
Zuordnung: 080

**1.6.20 Schalung Widerlager herstellen, rückbauen**
Schalung Widerlager herstellen, rückbauen
Schalung für Brückenwiderlager gem. Statikplan
Plan-Nr.: 1a, "Brückenwiderlager" (Ing.-Büro Christmann
+ Sema) komplett herstellen, vorhalten und säubern.
Sichtbare Seiten in Sichtbeton, mit normalen
Anforderungen, Klasse SB 2 gemäß DBV-Merkblatt
"Sichtbeton".
Ausbilden von Fase-Kanten (20/20 mm) an allen
sichtbaren Seiten.
Rückbau der Schalung gem. DIN EN 13670 / DIN 1045 nach
Erreichen einer Betonfestigkeit von min. 15 N/mm².
Komplette Schalung in Eigentum des AN übernehmen und
von der Baustelle entfernen.
Abrechnung je Stück Schalung Widerlager.
Menge: 2,000 St

**1.6.30 Bewehrung Betonstabstahl B500 A / B500 B, Widerlager**
Bewehrung aus Betonstabstahl B500A und B500B  für
Widerlager aus Ortbeton, Ausführung gemäß Zeichnung und
Einzelbeschreibung, Zeichnungs-Nr Plan Nr.: 1a, Statik
Ing.-Büro Christmann + Sema, Projekt-Nr. 25594
Brückenwiderlager mit Bewehrungsliste (Bewehrungsliste
beinhaltet die Mengenangabe für 1 Widerlager)
Betonstabstahl / Durchmesser / Gesamtlänge je
Widerlager:
B 500 A / 16 mm / 105 m
B 500 A / 12 mm / 794 m
B 500 B / 10 mm / 71 m
B 500 B / 6 mm / 7 m
Bewehrung nach Angaben Statik-/Bewehrungsplan
Brückenwiderlager ablängen, biegen und in
entsprechender Lage montieren, inklusive Abstandshalter
und Rödeldraht.
Menge: 1,850 to
Zuordnung: 382 013

**1.6.40 Ortbeton C 35/45 Widerlager Massivbauwerk herstellen XC4 XD2 SB2 D bis 75cm**
Ortbeton C 35/45 Widerlager Massivbauwerk herstellen
mit Widerlagerplatte, Widerlagerschaft und Flügelwände
als Massivbauwerk in Beton C 35/45, DIN 1045-2,
natürliche Gesteinskörnung, Expositionsklasse XC4
(Bewehrungskorrosion durch Karbonatisierung, wechselnd
nass und trocken), Expositionsklasse XD2
(Bewehrungskorrosion durch Chloride, ausgenommen
Meerwasser, nass/selten trocken), als Sichtbeton, mit
normalen Anforderungen, Klasse SB 2 gemäß DBV-Merkblatt
"Sichtbeton", liefern, einbringen, verdichten und
nachbehandeln.
Die Nachbehandlung des Massivbauwerks ist auch nach dem
Ausschalen gem. ZTV-ING ergänzend zu DIN 1045-3 bzw.
dem DBV-Merkblatt "Nachbehandlung von Beton"
durchzuführen.
Max. Dicke bis 75 cm.
Ausführung gemäß Zeichnung und Einzelbeschreibung,
Zeichnungs-Nr Plan Nr.: 1a, Statik Ing.-Büro Christmann
+ Sema, Projekt-Nr. 25594 Brückenwiderlager.
Abrechnung je Stück Widerlager.
Menge: 2,000 St
Zuordnung: 393 013

**1.6.50 Vertikalabdichtung Brückenwiderlager erdberührter Bauteile**
Vertikalabdichtung Brückenwiderlager
Rückseitige Vertikalabdichtung des Widerlagers zu
erdgewandter Seite hin mit kunststoffmodifizierter
Bitumendickbeschichtung (PMBC) gem DIN 18533
(Abdichtung von erdberührten Bauteilen) herstellen.
Vor Aufbringung der kunststoffmodifizierten
Bitumendickbeschichtung die Betonflächen reinigen,
Kanten brechen / abzufasen, Fehlstellen (Lunker,
Kiesnester, usw.) mit geeignetem Mörtel bündig
verschliesen.
Systemkompatible Bitumen-Grundierung / Haftgrund
auftragen.
Kunststoffmodifizierte Bitumendickbeschichtung in mind.
2 Arbeitsgängen auftragen (dazwischen Trocknung
abwarten).
Auftragsschichtdicke min. 4 mm.
Als Schutzschicht eine Noppenbahn mit Gleitfolie und
Filtervlies auf die kunststoffmodifizierte
Bitumendickbeschichtung aufbringen.
Menge: 40,000 m2

#### Abschnitt 1.7 Wegebauarbeiten

**1.7.10 Planum profilgerecht herstellen und Erdplanum verdichten**
Planum profilgerecht herstellen und Erdplanum
verdichten
Max. Abweichung von der Sollhöhe +2/- 2 cm.
Boden verdichten, Erdplanum,
mind. DPr 103 %, EV 2 mind. 45 MN/m2.
Behinderung durch Einbauten (Gestänge,
Schächte o.ä.) ist einzukalkulieren.
Menge: 220,000 m2

**1.7.20 FSS Radweg DPr1,03 EV2 120MPa 0/45**
Frostschutzschicht ZTV SoB-StB, Einbau im Radweg,
Verdichtungsgrad mind. DPr 1,03, Verformungsmodul EV2
auf der Oberfläche mind. 60 MPa, aus Baustoffgemisch
für Frostschutzschicht, ohne RC-Baustoffe und
industriell hergestellte Gesteinskörnungen, Körnung
0/45,
Feinanteil Kategorie UF 3, im eingebauten Zustand max.
5 % Feinanteile. Einbaustärke 0,25 m, abgerechnet wird
nach Auftragprofilen.
Menge: 60,000 m3
Zuordnung: 080

**1.7.30 STS Radweg DPr1 EV2 80MPa 0/32**
Schottertragschicht ZTV SoB-StB, Einbau in Radweg,
Verdichtungsgrad mind. DPr 1, Verformungsmodul auf der
Oberfläche mind. EV2 80 MPa, aus Baustoffgemisch für
Schottertragschicht, natürliche Gesteinskörnung TL
Gestein, Körnung 0/32, Einbaustärke 0,15 m, abgerechnet
wird nach Auftragprofilen.
Menge: 30,000 m3
Zuordnung: 531 080

**1.7.40 Asphalttragdeckschicht Geh-Radweg AC16TD Bindem. 70/100 D 10cm**
Asphalttragdeckschicht, in Geh- und Radwegen,
Mischgutart AC 16 TD, natürliche Gesteinskörnung TL
Gestein, Bindemittel Straßenbaubitumen 70/100 TL
Bitumen-StB und DIN EN 12591, Schichtdicke 10 cm,
Einbaudicke gemäß TPD-StB durch Messen an Bohrkernen,
die Kosten für die Entnahme der Bohrkerne und das
Schließen der Bohrlöcher werden nicht gesondert
vergütet.
Einbau in Kurzstrecken (22 m + 30 m) mit
Gehwegfertiger.
Das umsetzen des Gehwegfertigers über den Glan ist
einzukalkulieren.
Menge: 160,000 m2
Zuordnung: 531 080

**1.7.50 Bituminöses Dichtungsband**
Fugen in der Dicke der bituminösen Deckschicht mit
schmelzbarem Bitumen-Dichtungsband herstellen.
Vor dem Einbau der Deckschicht vorhandene Wandung
säubern, soweit erforderlich trocknen und mit bituminösem Voranstrich versehen. Nach dem Trocknen des
Voranstriches Fugenband an der zu verklebenden Seite
leicht anschmelzen und an die Wandung gleichmässig
anpressen.
Dicke der Deckschicht 4,0 cm,
Fugenbreite 10 mm.
Unterschiedliche Fugenlängen in gesamter Baustelle.
Menge: 15,000 m

**1.7.60 Seitenbereiche / Bankette anfüllen, verdichten**
Seitenbereiche / Bankette anfüllen, verdichten
Seitlich gelagertes Naturhartsteinmaterial aufnehmen
und in
Seitenbereiche zum Radweg / Asphaltrand hin einbauen
als Bankette und verdichten.
Querprofil 4 %
Einbaubreite: 0,30 m
Einbaustärke 0,20 m
Fehlendes Material wird gesondert vergütet.
Menge: 100,000 m

#### Abschnitt 1.8 Uferanlegung

**1.8.10 Ufermodellierung**
Ufermodellierung
Ufer und Berme (Reptielienpassage) vor Brückenauflager
auf gesamter Länge gem. Planvorgaben nachprofilieren.
Uferböschung mit Neigung 1:2 anlegen, Berme von OK
Uferböschung bis zum Brückenauflager hin eben anlegen.
Uferlänge ca. 10 m.
Anfallendes Material ist in den Seitenbereichen
einzubauen, zu verdichten und zu profilieren.
Menge: 54,000 m2

**1.8.20 Naturhartsteinmaterial 0/32, seitl. gelagert, aufnehmen, einbauen, verdichten**
Naturhartsteinmaterial 0/32, seitl. gelagert,
aufnehmen, einbauen, verdichten.
Außerhalb des Baufeldes gelagertes
Naturhartsteinmaterial 0/32 aufnehmen, und nach
Fertigstellung der Uferböschung und Berme
(Reptilienpassage) in einer Lage von ca. 10 cm auf
Geotextil-Schutzvlies (eigene Position) einbauen und
verdichten.
Menge: 50,000 m2

**1.8.30 Wasserbausteine, seitl. gelagert, aufnehmen, einbauen**
Wasserbausteine, seitl. gelagert, aufnehmen, einbauen
Außerhalb des Baufeldes gelagerte Wasserbausteine
aufnehmen und in Uferböschung und Berme
(Reptilienpassage) in einer Lage auflegen und mit
Bagger eindrücken, als Erosionsschutz.
Fehlendes Material ist zu liefern und wird separat
abgerechnet.
Menge: 3,000 m3

**1.8.40 Steinsicherung Uferbefestigung Wasserbausteine Steinschüttung LMB10/60 Basalt D 60cm**
Sicherung mit Steinen, als Uferbefestigung, aus
Wasserbausteinen DIN EN 13383-1 als Steinschüttung,
Gewichtsklasse LMB 10/60, Gesteinsart Basalt, Dichte
2,7 t/m3, auf Schutzschicht, Einbaudicke 60 cm.
Menge: 50,000 to
Zuordnung: 582 003

**1.8.50 Geotextil Schutzvlies - Trennlage Uferdeckwerk liefern, auslegen**
Geotextil Schutzvlies - Trennlage Uferdeckwerk
Wasserdurchlässiges, hochbelastbares Schutzvlies aus
UV-stabilisierten Polypropylen-Fasern.
Schutzvlies als Trenn-, Filter- und Schutzlage vor
Einbringung der Wasserbausteine liefern, auslegen und
gem. Herstellerangaben befestigen.
Auslegung auf Uferböschung und Reptilienpassage
Mindest-Stempeldurchdrückkraft: 5 kN
Flächengewicht: 580 g/m²
Zugfestigkeit min.: 30 kN/m
Überlappungen bei Neuansatz gem. Herstellerangaben.
Überlappungen sind einzurechnen und werden nicht
gesondert berechnet.
Breite der zu schützenden Fläche: ca. 2,50 bis 3,00 m
Der Nachweis der Mindest-Stempeldurchdrückkraft, des
Flächengewichtes und der Zugfestigkeit ist dem AG vor
Einbau vorzulegen.
Abgerechnet wird die ausgelegte Fläche.
Menge: 54,000 m2

#### Abschnitt 1.9 Stundenlohnarbeiten

**1.9.10 Baufacharbeiter/-in sämtliche Kosten/Zuschläge**
STLB-Bau 2022-4 91
Stundenlohnarbeiten durch Baufacharbeiter/-in
der Verrechnungssatz für die jeweilige Arbeitskraft
umfasst sämtliche Aufwendungen wie Lohn- und
Gehaltskosten, Lohn- und Gehaltsnebenkosten, Zuschläge,
lohngebundene und lohnabhängige Kosten, sonstige
Sozialkosten, Gemeinkosten, Wagnis und Gewinn.
Menge: 1,000 h
Zuordnung: 399

**1.9.20 Bauhelfer/-in sämtliche Kosten/Zuschläge**
STLB-Bau 2022-4 91
Stundenlohnarbeiten durch Bauhelfer/-in
der Verrechnungssatz für die jeweilige Arbeitskraft
umfasst sämtliche Aufwendungen wie Lohn- und
Gehaltskosten, Lohn- und Gehaltsnebenkosten, Zuschläge,
lohngebundene und lohnabhängige Kosten, sonstige
Sozialkosten, Gemeinkosten, Wagnis und Gewinn.
Menge: 1,000 h
Zuordnung: 399

USt %: 19,00
